# Rohren-Feuerwehr-Am Pöhlchen
Angebotsaufforderung (GAEB DA XML 3.2, DA83)
Projekt: 2413
Währung: EUR
Eröffnung: 06.03.2026 10:00:00
Ende der Zuschlagsfrist: 02.04.2026
Abgabeort: Vergabeportal der Wirtschaftsregion Aachen; ;
Ausführungsbeginn: 23.03.2026
Ausführungsende: 30.10.2026
Erstellt mit: GXML Toolbox V3.3 R20220330, ORCA AVA 25.0.2 - Professional Edition 25.00.02, 19.02.2026

## Allgemeine technische Bedingungen
Hinweis zum LV:

Das vorliegende Leistungsverzeichnis Zimmerer- und Dacharbeiten wurde im Zuge des Ausschreibungsverfahrens fortgeschrieben und konkretisiert.
Wesentliche Ergänzungen betrefffen die detailierte Beschreibung der Außenwände unter Pos. 03.5 und Pos. 06.5 sowie die Abdichtung der Bodenplatte einschl. Betonsockel unter Pos. 11.

## Allgemeine technische Bedingungen
Die allgemeinen technischen Bedingungen aus der VOB und den dazugehörigen DIN-Normen sind Bestandteil dieser Ausschreibung.

Umlagekosten

1. Versicherung:
Durch den Bauherrn wird eine Bauwesenversicherung abgeschlossen.

Die Umlagekosten belaufen sich auf 0,35% der Auftragssumme und werden bei Rechnungsstellung verrechnet.

2. Strom- und Wasserkosten:
Durch den Bauherrn wird Strom und Wasser zur Verfügung gestellt.

Die Umlagekosten belaufen sich auf 0,35% der Auftragssumme und werden bei Rechnungsstellung verrechnet.

## Allgemeine Baubeschreibung
Allgemeine Baubeschreibung

Bauvorhaben:

Leistungsbeschreibung der Zimmerer- und Dacharbeiten
für die Errichtung des Feuerwehrhauses in Rohren.

Städtebauliche Situation:

Das zu bebauende Grundstück befindet sich in der
Straße "Am Pöhlchen" in Monschau / Rohren.
Material kann nur nach Absprache mit der Bauleitung
gelagert werden.

Verkehrssicherung:

Genehmigungen für Straßensperrungen, Sondernutzungen
und sonstige mit der Bauausführung im Zusammenhang
stehende genehmigungsbedürftige Maßnahmen beantragt der
Auftragnehmer, soweit schriftlich nichts anderes
vereinbart worden ist.

Bauliche Situation:

Das neu zu errichtende Feuerwehrhaus besteht zum einen aus einer
Fahrzeughalle und zum anderen aus einem Sozialtrakt
mit Räumen, wie Umkleide- und Sanitärräumen, Technik, Lager- und Werkstatträumen, sowie einem Hausanschlussraum.

Es wird empfohlen das Baugrundstück vor Abgabe eines
Angebotes einzusehen.

## Baustellenordnung
Baustellenordnung:

Für die Baumaßnahme stellt der Auftraggeber einen
SIGE-Koordinator. Seinen Anweisungen hat der
Auftragnehmer unbedingt Folge zu leisten.
Grundlage der Arbeitssicherheit sind die für Nordrhein-Westfalen geltenden Regelwerke des Arbeitsschutzes. Neben den gesetzlichen Bestimmungen gelten auch die der autonomen Unfallversicherungsträger
(vgl. §1 BGV A 1).
Jeder Auftragnehmer ist dafür verantwortlich, dass seine auf der Baustelle tätigen Bauleiter bzw. Aufsichtführenden, einschließlich seiner Subunternehmer, Kenntnis über die jeweiligen arbeitsplatz- und tätigkeitsbezogenen Gefährdungsbeurteilungen und Betriebsanweisungen, den SiGePlan, die Baustellenordnung sowie die einschlägigen Arbeitsschutz- und Unfallverhütungsvorschriften haben.

Greifen Arbeitsvorgänge verschiedener Auftragnehmer
ineinander, sind die vorgefundenen Gegebenheiten zu
prüfen. Dies gilt insbesondere für Baugruben und
Gräben, hoch gelegene Arbeitsplätze sowie alle
Verkehrswege, Gerüste, für die Stromversorgung und die
Allgemeinbeleuchtung der Baustelle.

Stellt der Auftragnehmer Mängel an sicherheitstechnischen Einrichtungen fest, sind diese unverzüglich der örtlichen Bauleitung bzw. der Objektüberwachung zu melden und es ist auf deren Abstellung hinzuwirken. Die einschlägigen Arbeitsschutz- und Unfallverhütungsvorschriften sind
auf der Baustelle vorzuhalten. Der Auftragnehmer hat der Objektüberwachung und dem Koordinator nach BGV A1 und dem SiGeKo Name und Anschrift seiner Montageleiter bzw. Aufsichtführende und der Sicherheitsfachkräfte und Ersthelfer mitzuteilen.

## Allgemeines für Auftragnehmer
Allgemeines für Auftragnehmer:

Der AN hat die Unterlagen, die nach dem Vertrag vom AG zu liefern sind, entsprechend dem Baufortschritt so anzufordern, dass die Übergabe durch den AG rechtzeitig erfolgen kann. Dabei ist eine Mindestvorlaufzeit von 2 Wochen zu berücksichtigen.
Der Ausführung dürfen nur Unterlagen zugrunde gelegt werden, die von der
Objektüberwachung des AG ausdrücklich als zur Ausführung bestimmt gekennzeichnet sind.
Generell haben die allgemein anerkannten Regeln der Technik (jeweils in der bei der Vertragserfüllung geltenden Fassung) für die Ausführung Gültigkeit.

Hinterlassen der Baustelle:

Die Baustelle hat stets in einem ordentlichen Zustand zu sein. Der
Arbeitsplatz ist täglich zu reinigen und ordnungsgemäß zu hinterlassen.
Nach Fertigstellung der Arbeiten ist der Arbeitsbereich besenrein zu
übergeben.

Bauleitung des Auftragnehmers:

Der Auftragnehmer verpflichtet sich, die Baustelle permanent mit einem qualifizierten und deutschsprachigen Bauleiter (Deutsch in Wort und
Schrift) zu besetzen. Dieser muss im Rahmen der für die Bauausführung und die Arbeitszeit vertraglich vereinbarten Zeiträume immer über Funktelefon erreichbar sein.

Subunternehmer:

Sollen Leistungen von einem Subunternehmer ausgeführt werden, so muss dies vor Baubeginn durch den Auftragnehmer angemeldet und mit der Bauleitung des Auftraggebers abgestimmt werden.

Schutz umgebender Gebäude:

Während der gesamten Ausführungszeit sind umgebende Gebäudeteile zu schützen. Diese Leistung ist in den Einzelpreisen mit abgegolten.

Beschädigungen:

Für Beschädigungen sämtlicher Art durch den Auftragnehmer, seines Personals oder seiner Lieferanten ist dieser ersatzpflichtig.

Alkoholverbot:

Auf der Baustelle ist jeglicher Alkohol, gleich in welcher Form, nicht zulässig, dies gilt sowohl für den Genuss als auch die Lagerung auf der Baustelle. Bei Zuwiderhandlung wird der betreffende Auftragnehmer,
oder dessen Mitarbeiter oder Lieferant von der Baustelle verwiesen und muss durch eine andere Person ersetzt werden.
Anweisungen des AG oder dessen Bauleitung oder des SiGe-Koordinators Anweisungen des Auftraggebers, seines Vertreters oder des Bauleiters müssen sofort befolgt werden. Bei Zuwiderhandlung wird der betreffende
Auftragnehmer von der Baustelle verwiesen und muss dann anderes Personal zur Verfügung stellen.

Vorschriften und Angebotsgrundlagen

Leistungen des AN:

Baustelleneinrichtung:
Einrichtung, Vorhaltung und Abtransport seiner gesamten Baustelleneinrichtung samt Werkzeug und Lagerraum oder Lagercontainer sowie Mannschaftsunterkünfte. Transport sämtlicher Teile auf der Baustelle bis zur Verwendungsstelle sind in die EP`s einzukalkulieren. Ausführungsbedingte Nebenkosten (Fahr- und Wegezeiten, Fahrgelder, Auslösungen, Übernachtungen sowie Transport und Vorhalten von Werkzeugen und Messgeräten).

## 03 Zimmerer- & Dacharbeiten

### Titel 01 Baustelleneinrichtung/ Vorbereitung

**01.1 Turmdrehkran**
*** Pauschalposition
Lieferung, Montage, betriebsfertige Übergabe, Betrieb
sowie Demontage eines Turmdrehkrans zur Nutzung auf
der Baustelle.

Standzeit 1 Monat, danach Verlängerung.

Leistungsumfang:
Bereitstellung eines stationären Turmdrehkrans
(Obendreher oder Untendreher - je nach
Platzverhältnissen) gemäß den technischen
Anforderungen der Baustelle.
Tragfähigkeit: mind. 800 kg bei maximaler Ausladung,
mind. 2,5 t im Nahbereich
Ausladung: mind. 30,0 m
Hakenhöhe: mind. 12,0 m
Schwenkbereich: 360°
Auf- und Abbau einschließlich An- und Abtransport,
Kranfahrerstand oder Fernbedienung,
Wartung, Kontrolle und Instandhaltung während der
Einsatzzeit,
Gestellung von Ballastgewichten (sofern erforderlich)
Versicherung gegen Schäden während der Mietzeit
TÜV-Abnahme bzw. gültige Prüfbescheinigung vor
Einsatzbeginn,
Betrieb nur durch schriftlich unterwiesene Personen,
Unterweisung erfolgt durch Kranaufsteller und ist auf
Verlangen vorzuzeigen.
Menge: 1,000 psch

**01.2 Standzeit Turmdrehkran**
*** Pauschalposition
Verlängerung der Standzeit des Turmdrehkranes aus Pos.1 pro angefangenen Monat
Menge: 1,000 psch

**01.3 Hubarbeitsbühne/ Hubsteiger**
Bereitstellung und betriebsbereite Überlassung einer
Hubarbeitsbühne für den Einsatz auf der Baustelle / am
Objekt.

Leistungsumfang:
Lieferung, betriebsfertige Bereitstellung und spätere
Abholung einer Hubarbeitsbühne (Hubsteiger) gemäß den
Anforderungen des Einsatzortes
Arbeitsbühne mit folgender Mindestausstattung:
Arbeitshöhe: mindestens 8,0 m
Seitliche Reichweite: mindestens 4,0 m
Traglast der Bühne: mindestens 250 kg
Bühnenmaße: geeignet für zwei Personen mit Werkzeug
Antrieb: Diesel / Elektro / Hybrid (je nach Einsatzort)
Bauart: Teleskopbühne
Einsatz auf befestigten Flächen,
Bedienung über Steuerpult auf dem Arbeitskorb,
optional mit Fernbedienung,
alle notwendigen Sicherheitsausstattungen (z. B.
Neigungs- und Lastüberwachung, Notablass),
schriftliche Einweisung des Bedienpersonals durch
Fachpersonal des Vermieters/Besitzers,
Wartung und Instandhaltung während der Mietdauer,
alle gesetzlich vorgeschriebenen Prüfungen (UVV, DGUV,
CE-Zeichen etc.) müssen gültig und nachweisbar sein,
Versicherung während der Mietzeit (Haftpflicht, ggf.
Maschinenbruchversicherung).

Abrechnungszeitraum pro Woche
Menge: 2,000 psch

**01.4 Erstellung von Abbundplänen**
*** Pauschalposition
Leistungsumfang:
Der Auftragnehmer hat für die im Projekt vorgesehenen Holzbaukonstruktionen vollständige, prüffähige und ausführungsreife Abbundpläne zu erstellen. Die Pläne dienen der detaillierten Abstimmung zwischen Tragwerksplanung (Statiker), Architekturplanung sowie ausführendem Zimmererbetrieb.

Beschreibung der Leistung:

- Erarbeitung von Abbundplänen auf Grundlage der genehmigten Ausführungs- und Statikunterlagen.
- Erfassung aller relevanten konstruktiven Details, einschließlich:
  - Querschnitte, Längen und Lage der Bauteile
  - Holzverbindungen, Anschlüsse, Bearbeitungen und Ausklinkungen
  - Positionierung von Stahlteilen, Verbindungsmitteln und Sonderbauteilen
- Erstellung von dreidimensionalen Darstellungen (sofern erforderlich) zur Optimierung der Abstimmung zwischen den Beteiligten.
- Prüfung der Übereinstimmung mit statischen Vorgaben sowie architektonischen Anforderungen.
- Durchführung notwendiger Planungsabstimmungen mit Statiker und Architekt, inkl. Einarbeitung von Korrekturen und Freigabeschleifen.
- Lieferung der finalen Pläne in PDF-Format

Besondere Hinweise:
- Die Planungsunterlagen müssen vor Beginn der Abbundarbeiten vollständig und durch alle Beteiligten freigegeben sein.
- Änderungen, die aufgrund unvollständiger oder fehlerhafter Vorlagen notwendig werden, sind dem Auftraggeber frühzeitig mitzuteilen und erst nach Freigabe umzusetzen.
- Die Qualität der Abbundpläne muss eine maßgenaue Herstellung sowie eine kollisionsfreie Montage auf der Baustelle sicherstellen.
Menge: 1,000 psch

### Titel 02 Holzbau-/Zimmererarbeiten

**02.1 Dachbinder im Bereich Betonbau**
bestehend aus:
Brettschichtholz Fichte/Tanne gemäß DIN
EN 14080, Verleimung mit Melaminharzleim, gehobelt/ egalisiert, gefast.
Festigkeitsklasse Gl28c,
Holzfeuchte bei Lieferung: = +-12 %
Querschnitt 16/54,
frei Baustelle liefern und abladen.
Menge: 5,000 m³

**02.2 Dachbinder verzimmern**
Brettschichtholz aus vorheriger Pos. nach Plan
anreißen und verzimmern
Menge: 70,000 m

**02.3 Koppelpfetten im Bereich Betonbau**
bestehend aus:
Brettschichtholz Fichte/Tanne, parallel,
Verleimung mit Melaminharzleim, gehobelt, gefast.
Festigkeitsklasse Gl28c,
Querschnitt 14/18,
frei Baustelle liefern und abladen.
Menge: 5,000 m³

**02.4 Koppelpfetten verzimmern**
Brettschichtholz aus vorheriger Pos. nach Plan
anreißen und verzimmern
Menge: 130,000 m

**02.5 Dachbinder im Bereich Holzrahmenbau**
bestehend aus:
Brettschichtholz Fichte/Tanne gemäß DIN
EN 14080, Verleimung mit
Melaminharzleim, gehobelt/ egalisiert, gefast.
Festigkeitsklasse Gl28c,
Holzfeuchte bei Lieferung: = +-12 %
Querschnitt 16/54,
frei Baustelle liefern und abladen.
Menge: 7,000 m³

**02.6 Dachbinder verzimmern**
Brettschichtholz aus vorheriger Pos. nach Plan
anreißen und verzimmern
Menge: 95,000 m

**02.7 Koppelpfetten im Bereich Holzrahmenbau**
bestehend aus:
Brettschichtholz Fichte/ Tanne gemäß DIN
EN 14080, Verleimung mit
Melaminharzleim, gehobelt/ egalisiert, gefast.
Festigkeitsklasse Gl28c,
Holzfeuchte bei Lieferung: = +-12 %
Querschnitt 16/54,
frei Baustelle liefern und abladen.
Menge: 5,000 m³

**02.8 Koppelpfetten verzimmern**
Brettschichtholz aus vorheriger Pos. nach Plan
anreißen und verzimmern
Menge: 185,000 m²

**02.9 Dachbinder und Koppelpfetten aufstellen/ richten**
*** Pauschalposition
Aufstellen/ Richten der Dachbinder und Koppelpfetten im Bereich Betonbau/ Holzrahmenbau
Menge: 1,000 psch

**02.10 Holz/Holz-Verbindung zwischen Dachbinder und Koppelpfette**
Befestigungsmittel Koppelpfetten
Variante 1:
Holz/Holz-Verbindung zwischen Dachbinder und
Koppelpfette herstellen mittels Balkenschuh 140/180/1,5

inklusive Vernagelung mit CNA 4,0x40 voll
Menge: 128,000 St

**02.11 Holz/Holz-Verbindung zwischen Dachbinder und Koppelpfette**
Befestigungsmittel Koppelpfetten
Variante 2:
Holz/Holz-Verbindung zwischen Dachbinder und
Koppelpfette herstellen mittels Vollgewindeschraube
nach statischem Nachweis
8,5x150
Menge: 512,000 St

**02.12 Befestigungsmittel Dachbinder Firstbereich**
Liefern und Einbauen gemäß statischem Nachweis,
bestehend aus Flachstahlplatte S235
660/350/20, verzinkt und gebohrt, Bohrdurchmesser M24
(4 Stück)
Menge: 3,000 St

**02.13 Befestigungsmittel Dachbinder Traufbereich Betonbau**
keine statische Angabe
Menge: 5,000 St

**02.14 Befestigungsmittel Dachbinder Traufbereich Holzrahmenbau**
Liefern und Einbauen, bestehend aus
Vollgewindeschraube 8,5x250
Menge: 7,000 St

**02.15 Windverbände liefern und abladen**
Windverbände liefern und abladen, gemäß statischem Nachweis
bestehend aus:
Rundstahl S235 M16, verzinkt, mit Spannschloß und
Anschlagöse,
Befestigung an Dachbinder bestehend aus L-Winkel S235
verzinkt Abmaße 120/120/12 Länge: 320 mm, inklusive
Bohrung M16 (4 Stück),
befestigt mit Bulldog Sonderdübel C1 75/M16 und
Bolzenschraube M16 8.8
Menge: 48,000 St

**02.16 Windverbände einbauen und spannen**
*** Pauschalposition
Windverbände und Befestigungsmittel einbauen und spannen
Menge: 1,000 psch

### Titel 03 Außenwände Erdgeschoss

**03.1 Konstruktionsvollholz C24 liefern und abladen**
Lieferung und Montage von Konstruktionsvollholz (KVH)
gemäß DIN EN 15497 / DIN EN 1912
Festigkeitsklasse: C24 (Nadelholz, z. B. Fichte/ Tanne/ Kiefer - je nach Verfügbarkeit)
Querschnitte und Längen: gemäß Positionsplan/ Werkplanung
Ausführung:
getrocknet (Holzfeuchte = 15 ± 3 %)
technisch keilgezinkt
gehobelt, 4-seitig, mit gefasten Kanten
Menge: 5,000 m³

**03.2 Konstruktionsvollholz verzimmern**
KVH aus vorheriger Position nach statischen und
besonderen Angaben abbinden/zuschneiden
Menge: 235,000 m

**03.3 Brettschichtholz Gl24c liefern und abladen**
bestehend aus Brettschichtholz Fichte/ Tanne gemäß DIN
EN 14080, Verleimung mit
Melaminharzleim, gehobelt/ egalisiert, gefast.
Festigkeitsklasse Gl24c,
Holzfeuchte bei Lieferung: = +-12 %
frei Baustelle liefern und abladen
Menge: 5,000 m³

**03.4 Brettschichtholz verzimmern**
Brettschichtholz aus vorheriger Position nach
statischen und besonderen Angaben abbinden/ zuschneiden
Menge: 205,000 m

**03.5 Außenwand Holzrahmenbau Erdgeschoss**
Herstellen der Außenwände nach folgendem Aufbau von
Innen nach Außen:

Höhe: ca. 3,00 m - 3,10m

15 mm OSB 3 Platte Großformat, stumpf, Verklammerung
gemäß Statik, Plattenstöße und Durchdringungen
luftdicht ausgeführt, Anschlüsse an angrenzende
Bauteile und Sockelbereich ebenfalls luftdicht
angeschlossen,
200mm Holzständer KVH Fichte-Tanne/ Gefachdämmung
Mineralfaser WLG 0032,
20 mm DWD Außenwandplatte, Verklammerung gemäß Statik,
Stöße, Durchdringungen und Anschlüße sind Winddicht
auszuführen, inkl. Regensicherheit,
je 30 mm Lattung & Konterlattung Fichte-Tanne S10 ausgeführt als Hinterlüftung, inklusive aller Lüftungsgitter und Blechkantprofile,
bis zu 20 mm Karbonisierte Holzschalung, stark verkohlte & ungebürstete Oberfläche, als
Stufenfalz oder Nut-Feder-Systemschalung.
Verlegerichtung: senkrecht
Holzart Holzschalung: japanische Zyprese, Europ. Douglasie oder Nord.Fichte

Verankerung/Windsogsicherung nach statischem Nachweis.

Hersteller/Typ Karbonisierte Holzfassade:

'.....................................................'

vom Bieter einzutragen.

Musterkarten und Muster sind zur Freigabe vorzulegen.
Menge: 150,000 m²

**03.6 Fensterausschnitte/Türausschnitte in den Außenwänden herstellen als Zulage**
Fensterausschnitte/Türausschnitte
in den Außenwänden herstellen als Zulage
inklusive aller Anschlussarbeiten von Innen und Außen
und Leibungsausbildung Fassade,

Ausschnittsgrößen:

3 Stk 2,01 m x 2,41 m
2 Stk 0,71 m x 2,41 m
1 Stk 2,28 m x 2,41 m
2 Stk 1,61 m x 0,91 m
2 Stk 1,355 m x 0,91 m

Die Ausführung erfolgt gemäß den gültigen DIN-Normen,
den anerkannten Regeln der Technik sowie den Angaben
der Ausführungsplanung.
Ausbildung von oberen und seitlichen Leibungselementen
inklusive Anschluss an Fensterrahmen (mit geeigneten
Profilen, Dichtbändern oder Kompribändern) und
entsprechenden Ausschitten im Bereich der Fensterbänke.
Die Verlegerichtung und das Material der
Fensterleibung sind dem Material der
Fassadenbekleidung anzupassen, dass eine
gleichbleibende Optik entsteht.
Befestigungsmaterial, Verbindungen und Randabschlüsse
sind im Leistungsumfang enthalten
Menge: 10,000 St

**03.7 Befestigungsmittel**
*** Pauschalposition
Befestigungsmittel/ Kleineisen
Verankerung Schwelle/ Drempel/ angrenzende Bauteile,
Windsoganker
Menge: 1,000 psch

### Titel 04 Innenwände Erdgeschoss

**04.1 Konstruktionsvollholz C24 liefern und abladen**
Lieferung und Montage von Konstruktionsvollholz (KVH)
gemäß DIN EN 15497 / DIN EN 1912
Festigkeitsklasse: C24 (Nadelholz, z. B. Fichte/
Tanne/ Kiefer - je nach Verfügbarkeit)
Querschnitte und Längen: gemäß Positionsplan/
Werkplanung
Ausführung:
getrocknet (Holzfeuchte = 15 ± 3 %)
technisch keilgezinkt
gehobelt, 4-seitig, mit gefasten Kanten
Menge: 5,000 m³

**04.2 Konstruktionsvollholz verzimmern**
KVH aus vorheriger Position nach statischen und
besonderen Angaben abbinden/ zuschneiden
Menge: 300,000 m

**04.3 Brettschichtholz Gl24c liefern und abladen**
bestehend aus Brettschichtholz Fichte/ Tanne gemäß DIN
EN 14080, Verleimung mit
Melaminharzleim, gehobelt/ egalisiert, gefast.
Festigkeitsklasse Gl24c,
Holzfeuchte bei Lieferung: = +-12 %
frei Baustelle liefern und abladen
Menge: 5,000 m³

**04.4 Brettschichtholz verzimmern**
Brettschichtholz aus vorheriger Position nach
statischen und besonderen Angaben abbinden/zuschneiden
Menge: 120,000 m

**04.5 Innenwand Holzrahmenbau Erdgeschoß**
Herstellen der Innenwände nach folgendem Aufbau von
Innen nach Außen:

Höhe: ca. 2,90 m - 3,00 m

15 mm OSB 3 Platte Großformat, stumpf, Verklammerung
gemäß Statik,
160 mm Holzständer KVH Fichte-Tanne/ Gefachdämmung
Mineralfaser WLG 0032,
15 mm OSB 3 Platte Großformat, stumpf, Verklammerung
gemäß Statik,
Verankerung/Windsogsicherung nach statischem Nachweis
Menge: 155,000 m²

**04.6 Befestigungsmittel**
*** Pauschalposition
Befestigungsmittel/ Kleineisen
Verankerung Schwelle/ Drempel/ angrenzende Bauteile,
Windsoganker
Menge: 1,000 psch

**04.7 Türausschnitte in den Innenwänden herstellen als Zulage**
Türausschnitte
in den Innenwänden herstellen als Zulage,

Ausschnittsgrößen:

4 Stk a 1,01m x 2,135m
5 Stk a 1,01m x 2,26m
Menge: 9,000 St

**04.8 Innenwand Brettsperrholzelement**
Innenwand Brettsperrholzelement
Lieferung und Zuschnitt von tragenden Bauteilen aus
Brettsperrholz nach EN 16351, gemäß Ausführungs- und
Statikplanung,
Holzart: Fichte/ Tanne
5-lagig verleimt
Stärke 160 mm
inklusive Montage und Befestigungsmittel gemäß
statischem Nachweis
Menge: 5,000 m³

**04.9 Brettsperrholztreppe**
*** Grundposition ZZ 1.0
Herstellung, Lieferung und fachgerechte Montage einer
geraden Treppe aus Brettsperrholz gemäß
Ausführungsplanung.

Breite: 1,25 m
18 Stg. 17^8 / 27 cm

Leistungsumfang:

Herstellung einer Trag- und Gehstruktur aus
Brettsperrholz, bestehend aus Wangen und Stufen,
Material: Brettsperrholz (mehrlagig kreuzverleimt,
5-lagig),
Holzart: Fichte/ Tanne
Festigkeit: gemäß statischer Erfordernisse
Oberflächenqualität: NSI (nicht sichtbar)
Dicke der Plattenbauteile gemäß statischen
Anforderungen
Abmessungen (lichte Breite, Steigung, Auftritt,
Steigungsverhältnis) gemäß DIN 18065 und Bauplanung
Werkseitige Vorfertigung der Treppenteile inkl.
Zuschnitt für exakte Passgenauigkeit
Sichtflächen: geschliffen, Kanten gefast
Oberflächenbehandlung: unbehandelt
Lieferung zur Baustelle inkl. aller Verbindungsmittel
und Befestigungselemente
Fachgerechte Montage auf bauseits vorbereitetem
Untergrund
Ausbildung der Anschlüsse an angrenzende Bauteile (z.
B. Decken, Podeste, Wände) gemäß Detailplanung

Einbau der Treppe kann erst zu einem späteren
Zeitpunkt erfolgen, da die angrenzenden Wände zuerst
beplankt werden müssen (Brandschutz).
Menge: 1,000 St

**04.10 Holztreppe**
*** Wahlposition ZZ 1.1
Holztreppe
Lieferung und Montage einer Holz-Holmtreppe,
Bestehend aus Stufen, Holmen und Anschlagholz.

Breite: 1,25 m
18 Stg. 17^8 / 27 cm

Material:
Konstruktionsvollholz (KVH) gemäß DIN EN 15497 / DIN
EN 1912
Festigkeitsklasse: C24 (Nadelholz, z. B. Fichte /
Tanne / Kiefer - je nach Verfügbarkeit)
Querschnitte und Längen: gemäß Positionsplan /
Werkplanung
Ausführung:
getrocknet (Holzfeuchte = 15 ± 3 %)
technisch keilgezinkt
gehobelt, 4-seitig, mit gefasten Kanten
Menge: 1,000 St

**04.11 Bautreppe**
Liefern und montieren einer Bautreppe gemäß DGUV Regel 101-002 und GS-Zeichen für die Bauphase sowie demontieren und Abtransport vor der Treppenmontage.

Bautreppe aus Holz
Breite: 1,25 m
18 Stg. 17^8 / 27 cm
Menge: 1,000 St

### Titel 05 Brettsperrholzdecke ü. EG

**05.1 Brettsperrholzdecke**
Lieferung von werkseitig vorgefertigten
Brettsperrholzlelementen zur Ausführung einer
tragenden Deckenkonstruktion gemäß statischer und
planerischer Vorgaben.

Baustoff: Nadelholz, z. B. Fichte/ Tanne, technisch
getrocknet, gehobelt,
Elementart: Vollholz-Brettstapelelemente
Elementquerschnitt: 140 mm (Höhe) × ca 1,0 m Breite,
exakte Maße gemäß Ausführungsplanung,
Elementlänge: gemäß Spannrichtung und Planung, max.
Länge nach Transportmöglichkeiten,
Stapelung: vertikale oder horizontale Brettlage mit
schubfester Verbindung (z. B. Nagelung, Klammern,
Leimung oder Dübelung)
5-lagig
Oberfläche: Industriequalität (NSi)
Menge: 35,000 m³

**05.2 Treppenloch Decke über EG als Zulage**
Ausschneiden des Treppenloches in die Brettstapeldecke
als Zulage,
Position und Größe gemäß Ausführungsplanung/ örtlichem
Aufmaß.

Ausschnittsgröße: ca. 11,5 lfm
Menge: 1,000 St

**05.3 Montage Brettsperrholzdecke**
*** Pauschalposition
Verlegen der Brettstapelelemente mittels Kraneinsatz
nach Verlegeplan,
Befestigung gemäß statischem Nachweis.
Menge: 1,000 psch

**05.4 Befestigungsmittel**
*** Pauschalposition
Befestigungsmittel/ Kleineisen
Befestigungsmittel für Verbindung
Brettstapeldecke/ Rähm Holzrahmenbauwand gemäß
statischem Nachweis.
Menge: 1,000 psch

### Titel 06 Außenwände Obergeschoss

**06.1 Konstruktionsvollholz C24 liefern und abladen**
Lieferung und Montage von Konstruktionsvollholz (KVH)
gemäß DIN EN 15497 / DIN EN 1912
Festigkeitsklasse: C24 (Nadelholz, z. B. Fichte/
Tanne/ Kiefer - je nach Verfügbarkeit)
Querschnitte und Längen: gemäß Positionsplan/
Werkplanung
Ausführung:
getrocknet (Holzfeuchte = 15 ± 3 %)
technisch keilgezinkt
gehobelt, 4-seitig, mit gefasten Kanten
Menge: 5,000 m³

**06.2 Konstruktionsvollholz verzimmer**
KVH aus vorheriger Position nach statischen und
besonderen Angaben abbinden/ zuschneiden
Menge: 280,000 m

**06.3 Brettschichtholz Gl24c liefern und abladen**
bestehend aus Brettschichtholz Fichte/Tanne gemäß DIN
EN 14080, Verleimung mit
Melaminharzleim, gehobelt/ egalisiert, gefast.
Festigkeitsklasse Gl24c,
Holzfeuchte bei Lieferung: = +-12 %
frei Baustelle liefern und abladen
Menge: 5,000 m³

**06.4 Brettschichtholz verzimmern**
Brettschichtholz aus vorheriger Position nach
statischen und besonderen Angaben abbinden/ zuschneiden
Menge: 250,000 m

**06.5 Außenwand Holzrahmenbau Obergeschoss**
Herstellen der Außenwände nach folgendem Aufbau von
Innen nach Außen:

Höhe traufseitig: ca. 2,90 m
Höhe giebelseitig: ca. 2,90 m bis ca. 4,80 m

15 mm OSB 3 Platte Großformat, stumpf, Verklammerung
gemäß Statik, Plattenstöße und Durchdringungen
luftdicht ausgeführt, Anschlüsse an angrenzende
Bauteile und Sockelbereich ebenfalls luftdicht
angeschlossen,
200mm Holzständer KVH Fichte-Tanne/ Gefachdämmung
Mineralfaser WLG 0032,
20 mm DWD Außenwandplatte, Verklammerung gemäß Statik,
Stöße, Durchdringungen und Anschlüße sind Winddicht
auszuführen, inkl. Regensicherheit,
je 30 mm Lattung & Konterlattung Fichte-Tanne S10 ausgeführt als Hinterlüftung, inklusive aller Lüftungsgitter und Blechkantprofile,
bis zu 20 mm Karbonisierte Holzschalung, stark verkohlte & ungebürstete Oberfläche, als
Stufenfalz oder Nut-Feder-Systemschalung.
Verlegerichtung: senkrecht
Holzart Holzschalung: japanische Zyprese, Europ. Douglasie oder Nord.Fichte

Verankerung/Windsogsicherung nach statischem Nachweis.

Hersteller/Typ Karbonisierte Holzfassade:

'.....................................................'

vom Bieter einzutragen.

Musterkarten und Muster sind zur Freigabe vorzulegen.
Menge: 170,000 m²

**06.6 Fensterausschnitte/ Türausschnitte in den Außenwänden herstellen als Zulage**
Fensterausschnitte/ Türausschnitte
in den Außenwänden herstellen als Zulage
inklusive aller Anschlussarbeiten von Innen und Außen
und Leibungsausbildung Fassade,

Ausschnittsgrößen:

1 Stk 2,01 m x 1,31 m
2 Stk 0,71 m x 1,31 m
1 Stk 2,28 m x 2,21 m
2 Stk 1,61 m x 2,21 m
2 Stk 1,355 m x 2,21 m
2 Stk 2,01 m x 2,21 m
Menge: 10,000 St

**06.7 Befestigungsmittel**
*** Pauschalposition
Befestigungsmittel/ Kleineisen
Verankerung Schwelle auf Brettsperrholzdecke,
Windsoganker, Anschluss an angrenzende Bauteile
Menge: 1,000 psch

### Titel 07 Innenwände Obergeschoss

**07.1 Konstruktionsvollholz C24 liefern und abladen**
Lieferung und Montage von Konstruktionsvollholz (KVH)
gemäß DIN EN 15497 / DIN EN 1912
Festigkeitsklasse: C24 (Nadelholz, z. B. Fichte/
Tanne/ Kiefer - je nach Verfügbarkeit)
Querschnitte und Längen: gemäß Positionsplan/
Werkplanung
Ausführung:
getrocknet (Holzfeuchte = 15 ± 3 %)
technisch keilgezinkt
gehobelt, 4-seitig, mit gefasten Kanten
Menge: 5,000 m³

**07.2 Konstruktionsvollholz verzimmern**
KVH aus vorheriger Position nach statischen und
besonderen Angaben abbinden/ zuschneiden
Menge: 250,000 m

**07.3 Brettschichtholz Gl24c liefern und abladen**
bestehend aus Brettschichtholz Fichte/ Tanne gemäß DIN
EN 14080, Verleimung mit
Melaminharzleim, gehobelt/ egalisiert, gefast.
Festigkeitsklasse Gl24c,
Holzfeuchte bei Lieferung: = +-12 %
frei Baustelle liefern und abladen
Menge: 5,000 m³

**07.4 Brettschichtholz verzimmern**
Brettschichtholz aus vorheriger Position nach
statischen und besonderen Angaben abbinden/ zuschneiden
Menge: 75,000 m

**07.5 Innenwand Holzrahmenbau Obergeschoss**
Herstellen der Innenwände nach folgendem Aufbau von
Innen nach Außen:

Höhe traufseitig ca 2,80m bis firstseitig ca 4,70m

15 mm OSB 3 Platte Großformat, stumpf, Verklammerung
gemäß Statik,
160 mm Holzständer KVH Fichte-Tanne/ Gefachdämmung
Mineralfaser WLG 0032,
15 mm OSB 3 Platte Großformat, stumpf, Verklammerung
gemäß Statik,
Verankerung/Windsogsicherung nach statischem Nachweis.
Menge: 120,000 m²

**07.6 Befestigungsmittel**
*** Pauschalposition
Befestigungsmittel/ Kleineisen
Verankerung Schwelle/ Drempel/ angrenzende Bauteile,
Windsoganker
Menge: 1,000 psch

**07.7 Türausschnitte in den Innenwänden herstellen als Zulage**
Türausschnitte
in den Innenwänden herstellen als Zulage,

Ausschnittsgrößen:

5 Stk 1,01 m x 2,135 m
1 Stk 2,00 m x 2,135 m
1 Stk 1,00 m x 1,135 m (Durchreiche)
Menge: 7,000 St

**07.8 Innenwand Brettsperrholzelement**
Lieferung und Zuschnitt von tragenden Bauteilen aus
Brettsperrholz nach EN 16351, gemäß Ausführungs- und
Statikplanung,
Holzart: Fichte/ Tanne
5-lagig verleimt
Stärke 160mm
inklusive Montage und Befestigungsmittel gemäß
statischem Nachweis.
Menge: 2,000 m³

### Titel 08 Zusatzarbeiten

**08.1 Schubholz Sandwichelement**
Lieferung, Zuschnitt und Montage eines Schubholzes im
Traufbereich des Hallendachbinder zur Montage der
Sandwichdachelemente.
Material:
Konstruktionsvollholz (KVH) gemäß DIN EN 15497 / DIN
EN 1912
Festigkeitsklasse: C24 (Nadelholz, z. B. Fichte /
Tanne/ Kiefer - je nach Verfügbarkeit)
Querschnitte und Längen: gemäß Positionsplan/
Werkplanung
Ausführung:
getrocknet (Holzfeuchte = 15 ± 3 %)
technisch keilgezinkt
gehobelt, 4-seitig, mit gefasten Kanten

Querschnitt 16/16

inklusive Befestigungsmittel gemäß statischem Nachweis
Menge: 55,000 m

**08.2 Unterkonstruktion Dachüberstand**
Lieferung, Zuschnitt und Montage einer
Unterkonstruktion bestehend aus BFU 100-Platten
(Bau-Furnierplatten) aus finnischem Nadelsperrholz zur
Verwendung im konstruktiven Holzbau gemäß DIN 68705 /
EN 636-3-S.
Die Unterkonstruktion dient der späteren Verkleidung
der Dachüberstände mit Profilblechen.

Plattentyp: BFU 100 - wetter- und kochfeste Verleimung
gemäß DIN 68705-3

Holzart: 100 % finnisches Nadelholz (z. B. Fichte oder
Kiefer)

Verleimung: AW 100 (Phenolharz, wasser- und kochfest,
gemäß EN 314-2, Klasse 3)

Qualität:
Oberseite: Industriequalität
Rückseite: technisch einwandfrei, nicht sichtbar

Plattenformate (ca.): 2500 × 1250 mm (andere Formate
auf Anfrage möglich)

Stärken: 24 mm, nach statischer Anforderung

Kanten: gesägt oder gefast

Feuchtegehalt: ca. 10 % ± 2 % bei Auslieferung

Oberfläche: roh, glatt, unbehandelt

Normen: EN 13986, EN 636-3-S, CE-Kennzeichnung gemäß
BauPVO

Zuschnittsbreite ca. 550 mm - 700 mm je nach Position
Menge: 65,000 m²

### Titel 09 Dacheindeckung

**09.1 Satteldach mit einer Dachneigung von 10° auf die unter Pos. 1.06 Stahl**
Satteldach mit einer Dachneigung von 10° auf die unter
Pos. 1.06 Stahlpfetten
verlegen und regendicht befestigen. Für die
Dacheindeckung sind gedämmte
Sandwichelemente mit einer Kerndicke von mindestens
160 mm, Wärmeleitfahigkeitswert
0,020¡V0,022 W/mK geplant, Ausfuhrung ohne Überstand
"h U-Wert gesamt: 0,13- 0,14 W/m2K
55 mµ Beschichtung, zugelassen für den Aufbau einer
Solaranlage
Menge: 500,000 m²

**09.2 Zulage Dachüberstand**
Zulage Dachüberstand
Zulage für Erstellung eines Dachüberstandes ca. 50 cm
an den Trauf- und Ortgangseiten
einschließlich aller dazu erforderlichen Zusatz- und
Nebenleistungen
Ortgangbleche bis 500 mm Zuschnitt in RAL 7035
Menge: 55,000 m

**09.3 Dachentwässerung**
*** Pauschalposition
Dachrinne als halbrunde Hängerinne NG 400 Titanzink
nieten/ löten (alternativ Aluminium Dachrinne), Farbe anthratzit (RAL7014 alternativ RAL 7016)

44 m Dachrinne
8 x Endköpfe
6 Einhangstutzen
35 m Fallrohr DN 125
12 Bögen
Menge: 1,000 psch

**09.4 Firstausbildung**
Firstausbildung mit Sikkenfüllern Zahnblechen und
Abdeckblech
Menge: 25,000 m

### Titel 10 Dachdurchführungen

**10.1 Standrohr 100/450 Schmutzwasser, isoliert, ohne Flansch**
Standrohr: doppelwandig mit
eingeschlossener EPS-Isolierung, ohne
Flansch, zum Einbau in Verbindung mit Manschette.
Rohranschlusslänge: 300 mm zum direkten
Anschluss von HT-Rohr und SML-Rohr.
Material: außen Stahlblech mit Spezial-
Aluminium-Zinkbeschichtung, innen
Kunststoffrohr (HT).
Qualitätsmerkmale: korrosions- und UV-
beständig.
Taupunkt-Prüfung: FIW, München
Befestigung: mit Befestigungsschelle
(bauseits)
Farbe: Stahl verzinkt
Standrohrlänge: 450 mm
Menge: 2,000 St

**10.2 Flachdachdurchführung 160/450 für leicht geneigte Dächer**
zweiteilig bestehend aus:
Dachdurchführung und Standrohr mit Isolierung
für leicht geneigte Dächer.
Standrohr: doppelwandig mit
eingeschlossener EPS-Isolierung, ohne
Flansch, zum Einbau in Verbindung mit Manschette.
Rohranschlusslänge: 300 mm mit
Formteilmaß.
Material: Stahlblech mit Spezial-
Aluminium-Zinkbeschichtung.
Qualitätsmerkmale: UV-, korrosions-, und
brandbeständig, schlagregensicher.
Befestigung: mit Befestigungsschelle
(bauseits)
Farbe: grau (RAL 7042)
Standrohrlänge: 450 mm
Menge: 1,000 St

### Titel 11 Abdichtungsarbeiten

**11.1 Untergrundvorbereiten und Voranstrich**
Reinigen der Bodenplatte von Schutt, Staub und sonstigen haftmindernden Bestandteilen. Liefern und vollflächiges Aufbringen eines systemkonformen Bitumen-Voranstrichs nach DIN 18533 zur Haftvermittlung.
Menge: 245,000 m²

**11.2 Abdichtung Bodenplatte nach DIN 18533 Bereich Sozialtrakt**
Bitumendampfsperrbahn als Ausgleichs- und Dampfsperrschicht gem. Herstellervorgaben fachgerecht vollflächig mit Elastomerbitumen-Heißklebemasse auf den Untergrund aufkleben.

Die Überdeckung in Längsnaht und kopfstoßbereich beträgt mind. 8 cm, die Stöße werden versetzt angeordnet. Die Dampfsperre an allen aufgehenden Bauteilen (bis Oberkante des umlaufenden Betonsockels) hochführen und dicht abschließen.

Hersteller/Typ

'............................................'

vom Bieter einzutragen.
Menge: 245,000 m²
